# Abbruch- und Maurerarbeiten
Angebotsaufforderung (GAEB 90, DA83)
Währung: EUR

## Abbruch- und Mauerarbeiten
Datum: 19.06.24
EP-Anteile: Material; Lohn

*Hinweis*
Covivio Immobilien GmbH

Straße:  Essener Str. 66
PLZ/ Ort:  46047 Oberhausen
Bundesland:  Nordrhein-Westfalen
Land:  Deutschland

Das Bauvorhaben ist in 8 Abschnitte aufgeteilt. Die
Abschnitte setzen sich aus vier Etagen, EG bis 3.OG,
mit jeweils zwei Bauteilen, dem rechten und linken
Gebäudeteil, des Bauteils A zusammen.

Die Mengen- und Massenzuordnung der einzelnen
Abschnitte können aus den Mengenansätzen entnommen
werden.

Ausführungszeitraum:

Beginn:  01.11.2024
Ende:  23.12.2026

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Vorbemerkungen für die Ausführung der Abbruch,-
Rückbauarbeiten und der Entsorgung der
Abbruchmaterialien

1 Allgemeine Vorschriften und Richtlinien

Maßgebend für die Lieferung und Ausführung der
Leistungensind die ATV in der VOB-Teil C
und weitere DIN-Vorschriften.
Alle Leistungen sind nach dem zum Zeitpunkt der
Ausführung geltenden Normen, Verordnungen, Richtlinien
und entsprechend den Allgemein anerkannten Regeln der
Technik (a.a.R.d.T.) auszuführen.

Folgende Vorschriften sind besonders zu beachten:

Unfallverhütungsvorschriften/ Regeln der BG Bau
(Berufsgenossenschaft der Bauwirtschaft)
BGV  BG-Vorschriften
BGR  BG-Regel
BGI  BG-Informationen
BGG  BG-Grundsätze

BetrSichV  Betriebssicherheitsverordnung  mit den
dazugehörigen  Technischen Regeln "TRBS"

Die Baustellenordnung der Immeo Wohnen Service GmbH
( siehe unter: www.immeo.de/Handwerkermarktplatz)

2. Weitere Bedingungen, Auflagen u. Hinweise

Die vorgesehenen Abbruch-Arbeiten erfordern den Einsatz
besonderer Vorrichtungen (Geräte, Einrichtungen). Der
Auftragnehmer muss deshalb vor Aufnahme der Arbeiten
nachweisen, dass er über die erforderlichen
Vorrichtungen verfügt.
Die vorgesehenen Abbrucharbeiten erfordern besondere
Sachkenntnis und Erfahrung des Auftragnehmers. Er muss
deshalb vor Ausführung der Arbeiten seine Eignung
nachweisen.

Vor Baubeginn ist der Name des Fachbauleiters und
während der Bauausführung ein Wechsel dieser Person
mitzuteilen.
Der Auftragnehmer hat der jeweiligen unteren
Abfallwirtschafts- und Bodenschutzbehörde drei Tage vor
Arbeitsbeginn schriftlich oder per Telefax mitzuteilen,
das er als Unternehmung (z. B. der Abbruchunternehmer)
bei der Abbruchdurchführung als Abfallerzeuger im Sinne
des § 3  Abs. 5 Kreislaufwirtschafts- und Abfallgesetz
tätig sein wird.

Der Beginn der Arbeiten ist 10 Werktage vorher beim
Staatlichen Amt für Arbeitsschutz anzuzeigen. Bei der
Planung und Durchführung des Bauvorhabens ist die
"Verordnung über die Sicherheit
und Gesundheitsschutz auf Baustellen"
(Baustellenverordnung - BausteIIV) vom 10.Juni1998 -
BGBl. I Nr.35  zu beachten.

Abfallrelevante Bauteile oder Baustoffe sind nach den
abfallrechtlichen Erfordernissen getrennt zu halten und
bis zur ordnungsgemäßen Entsorgung sachgerecht zu
lagern: Im Falle der Abfallbeseitigung, ist die Satzung
über die Abfallentsorgung der entsprechenden Gemeinde
oder Kreise zu beachten.

Die.Entsorgung von Bauschutt und gemischten Bauabfällen
ist ab einer Masse von mehr als 5 t nachweispflichtig:
Demnach ist bereits für die Entsorgung eines einzelnen
Bauschuttcontainers (7 m2-Mulde) ein vereinfachter
Nachweis oder Sammelnachweis erforderlich. Ein
entsprechender Nachweis muss grundsätzlich vor dem
Abtransport des Abfall-Containers vorliegen. Der
unteren Abfallwirtschafts- und Bodenschutzbehörde ist
spätestens drei Tage vor Arbeitsbeginn eine Kopie der
im Zusammenhang mit dem Rückbau erforderlichen
vereinfachten Nachweise oder Sammelnachweise
beizubringen.
Die Durchführung aller bodeneingreifenden Arbeiten
sollte mit der gebotenen Vorsicht erfolgen, da ein
Kampfmittelvorkommen nicht völlig ausgeschlossen werden
kann. Sofern der Verdacht auf Kampfmittel aufkommt,
sind die Arbeiten sofort einzustellen und eine der
nachfolgend aufgeführten Dienststellen umgehend zu
verständigen:

Bei den Abbrucharbeiten sind die entsprechenden
Vorschriften der Verordnung über Arbeitsstätten
(Viertes Kapitel) Arbeitsstättenverordnung - ArbStättV
vom 20.03.1975 (BGBl. I S. 729) i.V.m. den
Arbeitsstättenrichtlinien - ASR -.sowie die
einschlägigen Unfallverhütungsvorschriften der
zuständigen Berufsgenossenschaft zu beachten.

Wenn bei der Ausschachtung auf die Ablagerung von
Abfällen gestoßen wird, so hat der Auftragnehmer dies
unverzüglich der Unteren Abfallwirtschaftsbehörde und
dem Umweltamt zu melden.

Der AN ist verpflichtet, die anfallenden Abfälle
ordnungsgemäß und sofort zu entsorgen. Zu diesem Zweck
hat er die einschlägigen Gesetze, Verordnungen und
sonstigen öffentlich-rechtlichen Vorschriften - das
Kreislaufwirtschafts- und Abfallgesetz -einzuhalten.
Eine Zwischenlagerung von Abfällen ist nicht gestattet.

Sollten die für den Transport und die Entsorgung
erforderliche Genehmigungen erlöschen, ist dies dem AG
unverzüglich schriftlich mitzuteilen. Mit Übernahme der
Abfälle durch den AN gehen Eigentum, Gefahr,
Verkehrssicherungspflicht und öffentlich-rechtliche
Verantwortung auf diesen über.
Der AG behält sich vor zu prüfen, ob der AN seinen
Pflichten nachgekommen ist. Hierzu kann der AG Einsicht
nehmen in die vom AN nach öffentlich-rechtlichen
Vorschriften zu führenden Nachweisbücher und in den
Genehmigungsbescheid der angefahrenen
Abfallentsorgungsanlage, dessen Vorlage der AN zu
bewirken hat.

Wird bei den Bauarbeiten ein Bodendenkmal entdeckt, hat
der Auftragnehmer dies unverzüglich der "Unterer
Denkmalbehörde" anzuzeigen. Das Bodendenkmal und die
Entdeckungsstätte sind im unverändertem Zustand
zubelassen.
Die vorhandenen Grundstückanschlussleitungen sind,
sofern sie nicht für weitere Nutzung z.B. durch einen
Neubau an gleicher Stelle vorgesehen, fachgerecht im
Bereich der Baugrube zurückzubauen und zu verschließen.

Die auf dem Grundstück befindlichen Bäume, die von der
Baumschutzsatzung erfasst werden, sind durch geeignete
Maßnahmen vor Schäden zu schützen.

Versorgungs-, Abwasserbeseitigungs- und
Vermessungsanlagen sowie Abmarkungs- und Grenzzeichen
sind zu schützen und  soweit erforderlich - zugänglich
zu halten.

Die Standsicherheit vorhandener baulicher Anlagen und
die Tragfähigkeit des Baugrunds der Nachbargrundstücke
darf niemals gefährdet werden.
Für alle baustatischen Zustände und Standsicherheiten
(Sicherung von Nachbargebäuden etc.) ist der
Auftragnehmer zuständig. Die Kosten hierür sind
einzukalkulieren.

Die in den Positionstexten angegebenen Massen haben nur
informativen bzw. überschlägigen Charakter; die
tatsächlichen Massen sind vom Bieter bzw.Auftragnehmer
selbst zu ermitteln.

Eine Baustellenbesichtigung ist vor Angebotsabgabe
zwingend erforderlich.

Die Auflagen und Hinweise in der Abbruchgenehmigung
sind zu beachten und einzuhalten.

### Bereich 1 vorbereitende Maßnahmen

**1.10 Staubschutzwand erstellen**
Staubschutzwand aus PE-Folie, Flanken staubdicht
verschlossen erstellen, vor - und instandhalten und
nach Ende der Maßnahme wieder demontieren und abfahren.
Menge: 120,000 m²

**1.20 Baustellentür**
Baustellenschutztür aus verzinktem Stahl mit
Stahlspindeln zur schnellen Montage liefern, einbauen,
bis längstens acht Wochen vorhalten und nach Ablauf der
Maßnahme wieder demontieren und abfahren
Menge: 8,000 St

**1.30 Zulage: Vorhaltezeit über acht Wochen**
*** Bedarfsposition ohne GB
Zulage zur Vorposition für das Vorhalten der Tür von
über acht
Wochen Abrechnung je angefangene Woche
Menge: 1,000 St

### Bereich 2 Abbrucharbeiten

**2.10 Einbauschränke aller Art abbrechen**
Einbauschränke aller Art wie Fenstereinbauschränke
oder raumhohe Abstellschränke abbrechen.
Schäden an Estrich- und Putzflächen
sind zu beseitigen.
Der evtl . erforderl. Neuverputz der Rückseiten der
Wände hinter den Schränken ist im Abschnitt
Putzarbeiten erfasst.

Fläche:  ca. 7 m²
Tiefe:  ca. 65 cm
Menge: 130,000 St

**2.20 Leichtbauständerwand ausbauen**
Leichtbauständerwand jeglicher Art bis 15 cm
Gesamtstärke abbrechen.
Einschließlich: Beiputz der angrenzenden Flächen;
Schließen der Verankerungslöcher und gegebenenfalls
Ausbessern des Estrichs.
Menge: 985,000 m²

**2.30 Türöffnung brechen, Wanddicke bis 24 cm**
Türöffnung brechen, mit Stürzen überdecken,
Sturz sowie die Anschläge beimauern und beiputzen.
Material Ziegel, Kalksandsteinen oder Schwemmsteinen.
Aufgemessen wird die gestemmte Öffnung vor Einbau
des Sturz und vor dem beimauern und beiputzen
der Laibungen.
Wanddicke, einschl. Putz und Belag: bis einschl. 24cm
Menge: 86,000 m²

**2.40 Abbruch Mauerwerk, Dicke über 8 cm**
*** Bedarfsposition ohne GB
Wände und Abmauerungen aller Art, einschl. des
anhaftenden Putzes, Platten o . ä. a bbrechen.
Dicke > 8 cm
Menge: 1,000 m²

**2.50 Türen ausbauen**
Türen unterschiedlicher Größe einschl . Futter und
Bekleidung ausbauen.
Menge: 115,000 St

**2.60 Türblätter ausbauen**
*** Bedarfsposition ohne GB
Türblätter demontieren, Zarge verbleibt.
Menge: 0,000 St

**2.70 Abbruch abgehängte Decke**
abgehängte Decke aller Art einschl. der
Hängekonstruktion abbrechen.
Einschl. Beiputz der angrenzenden Flächen,
einschl. flächenbündiges Schließen der
Verankerungslöcher.
(Beiputzarbeiten bis insg. 1,50 qm. Sind
größere Schäden vorhanden oder die Unterdecke
gänzlich zu verputzen, so wird dies über die Positionen
unter "Putzarbeiten" abgerechnet.
In diesem Fall ist die Bauleitung vor Ausführung zu
informieren)
Menge: 2456,000 m²

**2.80 unvorhergesehene Arbeiten**
*** Bedarfsposition ohne GB
Menge: 1,000 psch

### Bereich 3 Mauerwerk und Öffnungen

**3.10 Öffnungen in Wand F90 verschließen**
Öffnungen in Wand F90 mit massiven Porenbetonsteinen
vermauern.
Wandrohdicke: 24 cm,
Fuge zwischen Wand und Decke mit Dämmstoff auffüttern;
Mineralwolle, Baustoffklasse A1, Schmelzpunkt > 1000°C,
Rohdichte min. 30kg/m³, Breite der Dämmlage in Fuge auf
gesamter Länge der Wand >= 100mm.

Die Fuge ist dicht zu hinterfüllen bzw. auszustopfen,
der Fugenverschluss ist mit einer geeigneten
Fugenschnur auszuführen.

Die Anschlussfugen zu Querwänden müssen vollfugig mit
Mörtel (nach Eurocode 6) verfüllt werden. Die Stoßfugen
können unvermörtelt bleiben.
Menge: 13,500 m²

### Bereich 4 Putzarbeiten

**4.10 Innenwandputz der neu entstandenden MW-Wand**
Innenwandputz der neu entstandenden MW-Wand in
herstellen.

Innenwandputz, fachgerecht einlagig als Reparaturputz
bis 2 cm stark herstellen.
Der Untergrund ist entsprechend vorzubereiten. Der Putz
ist an die angrenzenden Flächen anzuarbeiten. Die Oberfläche ist sauber abzufilzen.
Material: Putzmörtel PIV bzw. B 4/20/2
Menge: 13,500 m²

**4.20 Innenwandputz herstellen, bis 1 m²**
Innenwandputz, fachgerecht einlagig als Reparaturputz
bis 2 cm stark herstellen.
Der Untergrund ist entsprechend vorzubereiten. Der Putz
ist an die angrenzenden Flächen anzuarbeiten. Die Oberfläche ist sauber abzufilzen.
Material: Putzmörtel PIV bzw. B 4/20/2
In Einzelflächen bis einschl. 1,00 m²
Menge: 110,000 St

**4.30 Innenwandputz herstellen, über 1 m ²**
Innenwandputz fachgerecht als Reparaturputz
bis 2 cm stark herstellen. Der Untergrund ist
entsprechend
vorzubereiten. Der Putz ist an die angrenzenden Flächen
anzuarbeiten. Die Oberfläche ist dem vorh. P utz
anzugleichen.
In Rechnung stellen ist die Summe aller einzelnen
Putzflächen.
Im Aufmass sind die einzelnen Flächen aufzuführen.
Material: P utzmörtel PIV bzw. B 4/20/2
In Einzelflächen über 1,00 m ²
Menge: 160,000 St

### Bereich 5 Lohnarbeiten

**5.10 Stundenlohn Facharbeiter**
*** EP-Aufgliederung gefordert
*** Bedarfsposition ohne GB
Für evtl. erforderliche Arbeiten, die nicht im
Leistungsverzeichnis erfaßt sind und gegen Nachweis zur
Ausführung kommen, werdenberechnet für:

Facharbeiter
Menge: 1,000 h
Zuordnung: 201

**5.20 Stundenlohn Bauwerker**
*** EP-Aufgliederung gefordert
*** Bedarfsposition ohne GB
Für evtl. erforderliche Arbeiten, die nicht im
Leistungsverzeichnis erfaßt sind und gegen Nachweis zur
Ausführung kommen, werden berechnet für:

Bauwerker
Menge: 1,000 h
Zuordnung: 201

**5.30 Stundenlohn Helfer**
*** EP-Aufgliederung gefordert
*** Bedarfsposition ohne GB
Für evtl. erforderliche Arbeiten, die nicht im
Leistungsverzeichnis erfaßt sind und gegen Nachweis zur
Ausführung kommen, werden berechnet für:

Helfer
Menge: 1,000 h
Zuordnung: 201

USt %: 19,00
